# Carports Begrünte Dächer der Carports
Angebotsaufforderung (GAEB 90, DA83)
Währung: EUR

## Carports Begrünte Dächer der Carports
Datum: 21.08.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Dachdecker- u. Klempnerarbeiten

1.  Allgemein

1.1
Maßgebend für die Lieferung und Ausführung der
Leistungen sind die ATV in der VOB-Teil C und weitere
DIN-Vorschriften.
Alle Leistungen sind nach dem zum Zeitpunkt der
Ausführung geltenden Normen, Verordnungen, Richtlinien
etc. auszuführen.

Folgende Vorschriften sind besonders zu beachten

DIN 18334  Zimmerer- u. Holzbauarbeiten
DIN 18337  Abdichtung gegen nicht drückendes Wasser
DIN 18338  Dachdeckungs- u. Dachabdichtungsarbeiten
DIN EN 14437  Windsogberechnung
(Sturmverklammerung-Dachsteine))
DIN 18339  Klempnerarbeiten
DIN  4102  Brandverhalten von Baustoffen und
Bauteilen
DIN  4108  Wärmeschutz im Hochbau
DIN  4109  Brandschutz im Hochbau
DIN  4117  Abdichtung gegen Bodenfeuchtigkeit
DIN  4122  Abdichtung gegen nicht drückendes
Oberflächenwasser
GEG  Gebäude Energie Gesetz

Die Allgemeinen Dachdeckerrichtlinien

Unfallverhütungsvorschriften/ Regeln der BG Bau
(Berufsgenossenschaft der Bauwirtschaft)
BGV  BG-Vorschriften
BGR  BG-Regeln
BGI  BG-Informationen
BGG  BG-Grundsätze
BetrSichV  Betriebssicherheitsverordnung mit den
dazugehörigen Technischen  Regeln ,TRBS"
a.a.R.d.T.  Die Allgemein anerkannten Regeln der
Technik

Die Baustellenordnung der Covivio Immobilien GmbH
( siehe unter: www.covivio.de/ Handwerkermarktplatz)

Grundsätzlich sind nur Produkte zu verarbeiten die
entsprech-end der europäischen Richtlinien eine
CE-Kennzeichnung  unterliegen und besitzen.
Bezüglich der Wärmeleitfähigkeit sind zusätzlich zur
CE-Kenn-zeichnung nur Bauprodukte zugelassen, die zudem
einer Fremdüberwachung einer von Ländern zugelassenen
Stelle unterliegen und entsprechend überwacht sind.

1.2
Das Einrichten der Baustelle, Vorhalten, Unterhalten
und Abräumen der kompletten Baustelleneinrichtung sowie
die evtl. Abstellung von Hilfskräften zur Absteckung
des Gebäudes werden nicht besonders vergütet.
Material und Unterkunftsräume werden bauseits nicht zur
Verfügung gestellt.

1.3
Alle vom Auftragnehmer benutzten Flächen, Wege und
Straßen sind täglich zu säubern und gegen
Beschädigungen zu schützen.

1.4
Strom- und Wasseranschlüsse sind an der Baustelle
vorhanden. Die Verbrauchskosten sind mit der Covivio zu
verrechnen. Die Kosten für Zähleinrichtungen trägt der
AN.

1.5
Be- und Entlüftungen von Kaltdächern müssen
gewährleistet bleiben und bei fugendichten Eindeckungen
oder Abdichtungen sind ausreichende Querschnitte
herzustellen oder auf die Notwendigkeit der bauseitigen
Herstellung vor Baubeginn hinzuweisen.

1.6
Sämtliche anfallende Stemm- und Spitzarbeiten sind,
sofern sie nicht im Leistungsverzeichnis gesondert
aufgeführt sind, in den Einheitspreisen
einzukalkulieren.

1.7
Die Baustelle ist täglich sauber zu halten und
sämtliche Schutt und Materialreste sind ohne besondere
Aufforderung vom AN zu entsorgen. Der Auftraggeber
behält sich vor Bauschuttcontainer aufzustellen und die
hierfür anfallenden Kosten anteilig auf die
ausführenden Firmen umzulegen und von der
Schlußrechnung in Abzug zu bringen.

1.8
Alle Dachdeckungsmaterialien müssen der 1.Wahl bzw. der
besten Güteklasse entsprechen.

Artenschutz an Gebäuden
Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

### Bereich 01 Montage der Dachkonstruktion

#### Abschnitt 01.01 Carport Nr.1: 22,50m x 11,00m (begrünt)

*Hinweis*
Beschrieben ist eine Gründachkuntruktion, die auf die
bestehende Trapezblech-Dachfläche aufgebracht werden
soll. Die Dachform ist Schmetterlingsförmig nach Innen
mit 10° Gefälle geneigt. Der Gesamtaufbau darf im
wassergesättigten Zustand eine Flächenlast von 1,5
kN/m² bzw. 150 kg/m² nicht überschreiten. Die
Ausschreibung ist herstellerneutral. Das angebotene
Produkt/System muss zwingend in den jeweiligen
Positionen, vom Bieter angegeben werden.

**01.01.0010 22mm OSB/3-Platten auf Trapezblech**
OSB/3-Platten liefern und auf Trapezdachfläche
schrauben. Besfestigung von unten in die Hochsicken,
mit geeignetem Schraub- oder Nietsystem. Plattenstärke
22mm.
Menge: 250,000 m²

**01.01.0020 Schutz- und Trennlage auf OSB**
Liefern und verlegen eines mechanisch hoch belastbaren,
verrottungsfesten Schutzvlieses als Trenn- und
Schutzlage zwischen Holzwerkstoffplatte (z._B. OSB/3)
und Abdichtung. Das Vlies muss flächendeckend,
faltenfrei und mit mind. 10_cm Überlappung in
Stoßbereichen verlegt werden.

Angebotenes Produkt oder System:
Menge: 250,000 m²

**01.01.0030 Abdichtung in Bahnen**
Liefern und fachgerecht verlegen einer
Kunststoff-Dachabdichtungsbahn als flächige,
durchwurzelungsfeste Abdichtungsebene auf vorbereiteten
OSB/3-Trägerplatten gemäß DIN 18531 (nicht genutzte
Dächer) bzw. FLL-Richtlinie für Dachbegrünung.

Die Abdichtung erfolgt auf einer zuvor verlegten
Schutz- und Trennlage (Vlies ≥_300 g/m²) und wird lose
verlegt mit Auflast (Begrünungssystem) oder mechanisch
fixiert gemäß Herstellerangaben.

Die Ausführung muss wind- und wetterbeständig,
dauerhaft wasserdicht sowie wurzelfest nach DIN EN
13948 sein. Überlappungen sind gemäß Herstellervorgabe
zu verschweißen (mind. 8 cm).

Materialeigenschaften:

Kunststoff-Dachbahn (z._B. FPO, ECB, EVA oder TPO)
Dicke: ≥_1,5 mm
Bahnenbreite: ≥_1,0 m
Wurzelfest nach DIN EN 13948

UV- und witterungsbeständig, für dauerhaft bewitterte
Außenbereiche geeignet

Alterungsbeständig, bitumenverträglich (je nach
Material)

Verarbeitung: thermisches Verschweißen oder Klebung
gemäß Herstellervorgabe

Angebotenes Produkt oder System:
Menge: 250,000 m²

**01.01.0040 Schutz- und Trennlage auf Abdichtung**
Schutz- und Trennlage aus Vliesstoff, ca. 300 g/m²
Liefern und vollflächig verlegen eines
verrottungsfesten, mechanisch hoch belastbaren Schutz-
und Trennvlieses als Schutz der Dachabdichtung gegen
mechanische Beschädigungen durch nachfolgende
Schichten.

Flächengewicht: ≥_300_g/m²

Breite: ≥_1_m, Überlappung ≥_10_cm

UV-beständig, wurzelfest, bitumenverträglich
Verlegung lose, faltenfrei, mit Überlappung

Angebotenes Produkt oder System:
Menge: 250,000 m²

**01.01.0050 Drainschicht für extensiche Dachbegrünung**
Drainagematte für extensive Dachbegrünung
Liefern und verlegen einer leichten, flächigen
Dränmatte aus Recycling-Kunststoff zur Ableitung von
Niederschlagswasser unter extensivem Gründachaufbau.

Aufbauhöhe: ca. 20-25 mm

Wasserspeichervolumen: ≥_3 l/m²

Druckfest, verrottungsfrei, UV-beständig

mit Vlieskaschierung (falls Systemprodukt)

Angebotenes Produkt oder System:
Menge: 250,000 m²

**01.01.0060 Filterflies**
Filterlage zur Trennung von Substrat und Dränschicht
Liefern und verlegen eines durchwurzelungs- und
verrottungsfesten Filtervlieses zwischen
Vegetationstragschicht und Dränschicht.

Flächengewicht: ≥_100-120 g/m²

Wasserdurchlässigkeit: ≥_100 l/m²/s

Breite: ≥_1_m, Überlappung ≥_10_cm

Angebotenes Produkt oder System:
Menge: 250,000 m²

**01.01.0070 Substratschicht**
Extensivsubstrat für Dachbegrünung - streufähig
Liefern und gleichmäßig aufbringen eines geprüften,
durchlässigen Substrats für extensive Dachbegrünungen
gemäß FLL-Richtlinie.

Trockenrohdichte: ca. 800-1.200_kg/m3
Schütthöhe: ca. 6_cm
Wasserdurchlässigkeit >_1 x 10_4 m/s
pH-Wert: 6,5-8,5

Mit Lieferung, Verteilung, Einbringung und Feinplanum

Angebotenes Produkt oder System:
Menge: 250,000 m²

**01.01.0080 Vegetationsebene**
Liefern und verlegen von vorkultivierter Sedummatte
Aufbringen einer vorkultivierten Sedummix-Matte für
extensive Dachbegrünung mit sofortiger
Begrünungswirkung.

Vegetationsanteil ≥_80_%
Artendiversität: mind. 6-8 Sedum-Arten
mind. 50% heimische Arten(keien Sorten) wie z.B.:
   - Sedum Acre
   - Sedum Dasyphyllum
   - Sedum Reflexum
   - Sedum Sexangulare
   - Sedum Album

inkl. Andrücken und Wässern nach Einbau

Alternative: Sedum-Sprossenaussaat oder Pflanzung in
Raster

Angebotenes Produkt oder System:
Menge: 250,000 m²

**01.01.0090 Dachrandabschluss**
Liefern und fachgerecht montieren eines
Dachrandabschlusses ohne Attika zur seitlichen
Begrenzung einer extensiv begrünten Dachfläche. Der
Abschluss besteht aus einer sichtbaren, gekanteten
Metallblende mit rückseitiger Tragkonstruktion zur
mechanischen Substratrückhaltung, inklusive
Abdichtungsanschluss gemäß Flachdachrichtlinie.

Ausführung:

Sichtblende: gekantetes Blechprofil mit Abtropfkante in
RAL 7016
- Sichtbare Blendhöhe: ca. 300_mm
- Mit passenden Stoßverbindern, Ecken und Endstücken

Rückhalt-/Montagekonstruktion (wahlweise):
- Kantholz (z._B. BSH GL24h, witterungsbeständig
behandelt)
- oder Metallprofil (z._B. verzinktes L- oder U-Profil)
- Befestigung auf tragfähiger Unterkonstruktion (z._B.
OSB-Platte)

Abdichtungsanschluss:
- Hochzug der Abdichtungsbahn
- Klemmen oder Anpressen durch das Blendprofil, ggf.
zusätzlich durch Klemmleiste
- Ausführung gemäß den Vorgaben der Flachdachrichtlinie
bzw. DIN 18531

Leistungsumfang:
Lieferung und Montage inkl. aller Befestigungs- und
Verbindungsmittel

Witterungs-, UV- und temperaturbeständige Ausführung

Höhengerechte Abstimmung mit dem Dachaufbau (Substrat,
Filtervlies, Abdichtung)

Angebotenes Produkt oder System:
Menge: 69,000 lfm

**01.01.0100 Anschlussbahnen gemäß Hauptabdichtung**
Liefern und fachgerecht verlegen einer Anschlussbahn
zur Ausbildung von Hochzügen an Dachrändern,
Wandanschlüssen oder aufgehenden Bauteilen,
entsprechend den Anforderungen der DIN 18531 und der
Flachdachrichtlinie.

Bahnart: Abdichtungsbahn gemäß Hauptabdichtung
Menge: 69,000 lfm

**01.01.0110 Kiesfangleiste mit Schubsicherung**
Liefern und fachgerechtes Verlegen einer Kiesfangleiste
aus gelochtem Metallblech mit Schubsicherungselement,
zur Zurückhaltung von Substrat, Vegetation und
Drainschicht im Traufbereich bzw. vor
Entwässerungslinien (Dachrinne), auf extensiv begrüntem
Dach mit einer Neigung von_10°.

Die Leiste ist so auszuführen, dass sie durch ihre
Konstruktion ein Abrutschen des Gründachaufbaus
verhindert. Muss dauerhaft stabile Fixierung gegen
Hangabtrieb gewährleisten.

Material: gelochtes Aluminium- oder verzinktes
Stahlblech

Höhe: ≥_120 mm (je nach Aufbauhöhe)

Lochung: rund oder Langloch, mind. 50_% offen, zur
Wasserableitung
Mit horizontaler oder geneigter Schubsicherung.
Einbau im Bereich vor Kastenrinne.
Für Dachneigungen von 10-15° dimensioniert
Ausführung gemäß FLL-Richtlinie für Dachbegrünung
Inkl. Stoßverbinder, ggf. Fixierungsanker, Formteile,
Endstücke

Angebotenes Produkt oder System:
Menge: 45,000 lfm

**01.01.0120 Innenliegende Kastenrinne inkl. Eindichtung**
Liefern und fachgerechter Einbau einer Kastenrinne als
lineares innenliegendes Entwässerungselement,
einschließlich werk- und bauseitiger Vorbereitung der
angrenzenden Flächen sowie vollständiger Einbindung in
die Dachabdichtungsebene.

Die Rinne ist in die Dachfläche zu integrieren und
dient der gezielten Ableitung des Niederschlagswassers
aus dem Dachaufbau in das angeschlossene
Entwässerungssystem. Die Ausführung erfolgt
entsprechend den allgemein anerkannten Regeln der
Technik, der DIN 18531 sowie der Flachdachrichtlinie.

Leistungsumfang:

Rinnenkörper aus verzinktem Stahlblech, Unterseite in
RAL7016

lichte Breite ca. 500_mm, Tiefe ca.100_mm)

Formgebung: flachliegend, rechteckig, werkseitig mit
Längsnähten oder gefalzt
Inkl. der Befestigungsmittel an Sathlkonstruktion
Höhe Rinnenoberkante angepasst an den Dachaufbau

Eindichtung der Rinne:
- Vollflächige Abdichtung der Rinnenfläche und
Rinnenwangen mit kompatibler Abdichtungsbahn zu
Haupteindichtung
- Übergänge zur Dachabdichtung mit mindestens 100_mm
Überlappung
- Längs- und Eckstöße wasserdicht verschweißen oder
verkleben
- Einbindung des Ablaufstutzens einschließlich
Dichtungskragen und Verstärkungslage
- Alle Materialien UV- und witterungsbeständig

Kompletter Anschluss an angrenzende Dachaufbauten
(z._B. OSB-Platten, Abdichtungslagen, Substratstopp)
Menge: 22,500 lfm

**01.01.0130 Einlaufstutzen**
Ausführung von Entwässerungseinläufen mit dauerhaft
dichtem Anschluss an das Fallrohr in einer
innenliegenden Kastenrinne gemäß den geltenden
DIN-Vorschriften. Die Einläufe sind werkseitig passend
zur Rinnengeometrie auszubilden und mit einem
geeigneten Übergangsstück an die Fallleitungen
anzuschließen. Sicherstellung einer funktionsgerechten
Entwässerung, inkl. aller erforderlichen Dicht- und
Befestigungselemente.
Menge: 3,000 Stck

**01.01.0140 Fallrohre**
Fallrohre in RAL 7016, bis 1m unter Erdreich, liefern
und anbringen
Montage von Fallrohren (z. B. verzinkt oder Edelstahl),
um Regenwasser von der Dachrinne bis ca. 1 m unter das
Erdreich abzuleiten.
Einbau eines Reinigungsstücks für Wartungsarbeiten.
Sicherstellung der Ableitung in eine
Versickerungsanlage oder das Entwässerungssystem.
Menge: 3,000 Stck

#### Abschnitt 01.02 Carport Nr.2: 22,50m x 11,00m (begrünt)

*Hinweis*
Beschrieben ist eine Gründachkuntruktion, die auf die
bestehende Trapezblech-Dachfläche aufgebracht werden
soll. Die Dachform ist Schmetterlingsförmig nach Innen
mit 10° Gefälle geneigt. Der Gesamtaufbau darf im
wassergesättigten Zustand eine Flächenlast von 1,5
kN/m² bzw. 150 kg/m² nicht überschreiten. Die
Ausschreibung ist herstellerneutral. Das angebotene
Produkt/System muss zwingend in den jeweiligen
Positionen, vom Bieter angegeben werden.

**01.02.0010 22mm OSB/3-Platten auf Trapezblech**
OSB/3-Platten liefern und auf Trapezdachfläche
schrauben. Besfestigung von unten in die Hochsicken,
mit geeignetem Schraub- oder Nietsystem. Plattenstärke
22mm.
Menge: 250,000 m²

**01.02.0020 Schutz- und Trennlage auf OSB**
Liefern und verlegen eines mechanisch hoch belastbaren,
verrottungsfesten Schutzvlieses als Trenn- und
Schutzlage zwischen Holzwerkstoffplatte (z._B. OSB/3)
und Abdichtung. Das Vlies muss flächendeckend,
faltenfrei und mit mind. 10_cm Überlappung in
Stoßbereichen verlegt werden.

Angebotenes Produkt oder System:
Menge: 250,000 m²

**01.02.0030 Abdichtung in Bahnen**
Liefern und fachgerecht verlegen einer
Kunststoff-Dachabdichtungsbahn als flächige,
durchwurzelungsfeste Abdichtungsebene auf vorbereiteten
OSB/3-Trägerplatten gemäß DIN 18531 (nicht genutzte
Dächer) bzw. FLL-Richtlinie für Dachbegrünung.

Die Abdichtung erfolgt auf einer zuvor verlegten
Schutz- und Trennlage (Vlies ≥_300 g/m²) und wird lose
verlegt mit Auflast (Begrünungssystem) oder mechanisch
fixiert gemäß Herstellerangaben.

Die Ausführung muss wind- und wetterbeständig,
dauerhaft wasserdicht sowie wurzelfest nach DIN EN
13948 sein. Überlappungen sind gemäß Herstellervorgabe
zu verschweißen (mind. 8 cm).

Materialeigenschaften:

Kunststoff-Dachbahn (z._B. FPO, ECB, EVA oder TPO)
Dicke: ≥_1,5 mm
Bahnenbreite: ≥_1,0 m
Wurzelfest nach DIN EN 13948

UV- und witterungsbeständig, für dauerhaft bewitterte
Außenbereiche geeignet

Alterungsbeständig, bitumenverträglich (je nach
Material)

Verarbeitung: thermisches Verschweißen oder Klebung
gemäß Herstellervorgabe

Angebotenes Produkt oder System:
Menge: 250,000 m²

**01.02.0040 Schutz- und Trennlage auf Abdichtung**
Schutz- und Trennlage aus Vliesstoff, ca. 300 g/m²
Liefern und vollflächig verlegen eines
verrottungsfesten, mechanisch hoch belastbaren Schutz-
und Trennvlieses als Schutz der Dachabdichtung gegen
mechanische Beschädigungen durch nachfolgende
Schichten.

Flächengewicht: ≥_300_g/m²

Breite: ≥_1_m, Überlappung ≥_10_cm

UV-beständig, wurzelfest, bitumenverträglich
Verlegung lose, faltenfrei, mit Überlappung

Angebotenes Produkt oder System:
Menge: 250,000 m²

**01.02.0050 Drainschicht für extensiche Dachbegrünung**
Drainagematte für extensive Dachbegrünung
Liefern und verlegen einer leichten, flächigen
Dränmatte aus Recycling-Kunststoff zur Ableitung von
Niederschlagswasser unter extensivem Gründachaufbau.

Aufbauhöhe: ca. 20-25 mm

Wasserspeichervolumen: ≥_3 l/m²

Druckfest, verrottungsfrei, UV-beständig

mit Vlieskaschierung (falls Systemprodukt)

Angebotenes Produkt oder System:
Menge: 250,000 m²

**01.02.0060 Filterflies**
Filterlage zur Trennung von Substrat und Dränschicht
Liefern und verlegen eines durchwurzelungs- und
verrottungsfesten Filtervlieses zwischen
Vegetationstragschicht und Dränschicht.

Flächengewicht: ≥_100-120 g/m²

Wasserdurchlässigkeit: ≥_100 l/m²/s

Breite: ≥_1_m, Überlappung ≥_10_cm

Angebotenes Produkt oder System:
Menge: 250,000 m²

**01.02.0070 Substratschicht**
Extensivsubstrat für Dachbegrünung - streufähig
Liefern und gleichmäßig aufbringen eines geprüften,
durchlässigen Substrats für extensive Dachbegrünungen
gemäß FLL-Richtlinie.

Trockenrohdichte: ca. 800-1.200_kg/m3
Schütthöhe: ca. 6_cm
Wasserdurchlässigkeit >_1 x 10_4 m/s
pH-Wert: 6,5-8,5

Mit Lieferung, Verteilung, Einbringung und Feinplanum

Angebotenes Produkt oder System:
Menge: 250,000 m²

**01.02.0080 Vegetationsebene**
Liefern und verlegen von vorkultivierter Sedummatte
Aufbringen einer vorkultivierten Sedummix-Matte für
extensive Dachbegrünung mit sofortiger
Begrünungswirkung.

Vegetationsanteil ≥_80_%
Artendiversität: mind. 6-8 Sedum-Arten
mind. 50% heimische Arten(keien Sorten) wie z.B.:
   - Sedum Acre
   - Sedum Dasyphyllum
   - Sedum Reflexum
   - Sedum Sexangulare
   - Sedum Album

inkl. Andrücken und Wässern nach Einbau

Alternative: Sedum-Sprossenaussaat oder Pflanzung in
Raster

Angebotenes Produkt oder System:
Menge: 250,000 m²

**01.02.0090 Dachrandabschluss**
Liefern und fachgerecht montieren eines
Dachrandabschlusses ohne Attika zur seitlichen
Begrenzung einer extensiv begrünten Dachfläche. Der
Abschluss besteht aus einer sichtbaren, gekanteten
Metallblende mit rückseitiger Tragkonstruktion zur
mechanischen Substratrückhaltung, inklusive
Abdichtungsanschluss gemäß Flachdachrichtlinie.

Ausführung:

Sichtblende: gekantetes Blechprofil mit Abtropfkante in
RAL 7016
- Sichtbare Blendhöhe: ca. 300_mm
- Mit passenden Stoßverbindern, Ecken und Endstücken

Rückhalt-/Montagekonstruktion (wahlweise):
- Kantholz (z._B. BSH GL24h, witterungsbeständig
behandelt)
- oder Metallprofil (z._B. verzinktes L- oder U-Profil)
- Befestigung auf tragfähiger Unterkonstruktion (z._B.
OSB-Platte)

Abdichtungsanschluss:
- Hochzug der Abdichtungsbahn
- Klemmen oder Anpressen durch das Blendprofil, ggf.
zusätzlich durch Klemmleiste
- Ausführung gemäß den Vorgaben der Flachdachrichtlinie
bzw. DIN 18531

Leistungsumfang:
Lieferung und Montage inkl. aller Befestigungs- und
Verbindungsmittel

Witterungs-, UV- und temperaturbeständige Ausführung

Höhengerechte Abstimmung mit dem Dachaufbau (Substrat,
Filtervlies, Abdichtung)

Angebotenes Produkt oder System:
Menge: 69,000 lfm

**01.02.0100 Anschlussbahnen gemäß Hauptabdichtung**
Liefern und fachgerecht verlegen einer Anschlussbahn
zur Ausbildung von Hochzügen an Dachrändern,
Wandanschlüssen oder aufgehenden Bauteilen,
entsprechend den Anforderungen der DIN 18531 und der
Flachdachrichtlinie.

Bahnart: Abdichtungsbahn gemäß Hauptabdichtung
Menge: 69,000 lfm

**01.02.0110 Kiesfangleiste mit Schubsicherung**
Liefern und fachgerechtes Verlegen einer Kiesfangleiste
aus gelochtem Metallblech mit Schubsicherungselement,
zur Zurückhaltung von Substrat, Vegetation und
Drainschicht im Traufbereich bzw. vor
Entwässerungslinien (Dachrinne), auf extensiv begrüntem
Dach mit einer Neigung von_10°.

Die Leiste ist so auszuführen, dass sie durch ihre
Konstruktion ein Abrutschen des Gründachaufbaus
verhindert. Muss dauerhaft stabile Fixierung gegen
Hangabtrieb gewährleisten.

Material: gelochtes Aluminium- oder verzinktes
Stahlblech

Höhe: ≥_120 mm (je nach Aufbauhöhe)

Lochung: rund oder Langloch, mind. 50_% offen, zur
Wasserableitung
Mit horizontaler oder geneigter Schubsicherung.
Einbau im Bereich vor Kastenrinne.
Für Dachneigungen von 10-15° dimensioniert
Ausführung gemäß FLL-Richtlinie für Dachbegrünung
Inkl. Stoßverbinder, ggf. Fixierungsanker, Formteile,
Endstücke

Angebotenes Produkt oder System:
Menge: 45,000 lfm

**01.02.0120 Innenliegende Kastenrinne inkl. Eindichtung**
Liefern und fachgerechter Einbau einer Kastenrinne als
lineares innenliegendes Entwässerungselement,
einschließlich werk- und bauseitiger Vorbereitung der
angrenzenden Flächen sowie vollständiger Einbindung in
die Dachabdichtungsebene.

Die Rinne ist in die Dachfläche zu integrieren und
dient der gezielten Ableitung des Niederschlagswassers
aus dem Dachaufbau in das angeschlossene
Entwässerungssystem. Die Ausführung erfolgt
entsprechend den allgemein anerkannten Regeln der
Technik, der DIN 18531 sowie der Flachdachrichtlinie.

Leistungsumfang:

Rinnenkörper aus verzinktem Stahlblech, Unterseite in
RAL7016

lichte Breite ca. 500_mm, Tiefe ca.100_mm)

Formgebung: flachliegend, rechteckig, werkseitig mit
Längsnähten oder gefalzt
Inkl. der Befestigungsmittel an Sathlkonstruktion
Höhe Rinnenoberkante angepasst an den Dachaufbau

Eindichtung der Rinne:
- Vollflächige Abdichtung der Rinnenfläche und
Rinnenwangen mit kompatibler Abdichtungsbahn zu
Haupteindichtung
- Übergänge zur Dachabdichtung mit mindestens 100_mm
Überlappung
- Längs- und Eckstöße wasserdicht verschweißen oder
verkleben
- Einbindung des Ablaufstutzens einschließlich
Dichtungskragen und Verstärkungslage
- Alle Materialien UV- und witterungsbeständig

Kompletter Anschluss an angrenzende Dachaufbauten
(z._B. OSB-Platten, Abdichtungslagen, Substratstopp)
Menge: 22,500 lfm

**01.02.0130 Einlaufstutzen**
Ausführung von Entwässerungseinläufen mit dauerhaft
dichtem Anschluss an das Fallrohr in einer
innenliegenden Kastenrinne gemäß den geltenden
DIN-Vorschriften. Die Einläufe sind werkseitig passend
zur Rinnengeometrie auszubilden und mit einem
geeigneten Übergangsstück an die Fallleitungen
anzuschließen. Sicherstellung einer funktionsgerechten
Entwässerung, inkl. aller erforderlichen Dicht- und
Befestigungselemente.
Menge: 3,000 Stck

**01.02.0140 Fallrohre**
Fallrohre in RAL 7016, bis 1m unter Erdreich, liefern
und anbringen
Montage von Fallrohren (z. B. verzinkt oder Edelstahl),
um Regenwasser von der Dachrinne bis ca. 1 m unter das
Erdreich abzuleiten.
Einbau eines Reinigungsstücks für Wartungsarbeiten.
Sicherstellung der Ableitung in eine
Versickerungsanlage oder das Entwässerungssystem.
Menge: 3,000 Stck

#### Abschnitt 01.03 Carport Nr.3: 32,50m x 11,00m (PV-Anlage)

**01.03.0010 22mm OSB/3-Platten auf Trapezblech**
*** Bedarfsposition ohne GB
OSB/3-Platten liefern und auf Trapezdachfläche
schrauben. Besfestigung von unten in die Hochsicken,
mit geeignetem Schraub- oder Nietsystem. Plattenstärke
22mm.
Menge: 360,000 m²

**01.03.0020 Schutz- und Trennlage auf OSB**
*** Bedarfsposition ohne GB
Liefern und verlegen eines mechanisch hoch belastbaren,
verrottungsfesten Schutzvlieses als Trenn- und
Schutzlage zwischen Holzwerkstoffplatte (z._B. OSB/3)
und Abdichtung. Das Vlies muss flächendeckend,
faltenfrei und mit mind. 10_cm Überlappung in
Stoßbereichen verlegt werden.

Angebotenes Produkt oder System:
Menge: 360,000 m²

**01.03.0030 Abdichtung in Bahnen**
*** Bedarfsposition ohne GB
Liefern und fachgerecht verlegen einer
Kunststoff-Dachabdichtungsbahn als flächige,
durchwurzelungsfeste Abdichtungsebene auf vorbereiteten
OSB/3-Trägerplatten gemäß DIN 18531 (nicht genutzte
Dächer) bzw. FLL-Richtlinie für Dachbegrünung.

Die Abdichtung erfolgt auf einer zuvor verlegten
Schutz- und Trennlage (Vlies ≥_300 g/m²) und wird lose
verlegt mit Auflast (Begrünungssystem) oder mechanisch
fixiert gemäß Herstellerangaben.

Die Ausführung muss wind- und wetterbeständig,
dauerhaft wasserdicht sowie wurzelfest nach DIN EN
13948 sein. Überlappungen sind gemäß Herstellervorgabe
zu verschweißen (mind. 8 cm).

Materialeigenschaften:

Kunststoff-Dachbahn (z._B. FPO, ECB, EVA oder TPO)
Dicke: ≥_1,5 mm
Bahnenbreite: ≥_1,0 m
Wurzelfest nach DIN EN 13948

UV- und witterungsbeständig, für dauerhaft bewitterte
Außenbereiche geeignet

Alterungsbeständig, bitumenverträglich (je nach
Material)

Verarbeitung: thermisches Verschweißen oder Klebung
gemäß Herstellervorgabe

Angebotenes Produkt oder System:
Menge: 360,000 m²

**01.03.0040 Dachrandabschluss**
Liefern und fachgerecht montieren eines
Dachrandabschlusses ohne Attika

Ausführung:

Sichtblende: gekantetes Blechprofil mit Abtropfkante in
RAL 7016
- Sichtbare Blendhöhe: ca. 150_mm
- Mit passenden Stoßverbindern, Ecken und Endstücken

Rückhalt-/Montagekonstruktion:
- oder Metallprofil (z._B. verzinktes L- oder U-Profil)
- Befestigung auf tragfähiger Unterkonstruktion

Leistungsumfang:
Lieferung und Montage inkl. aller Befestigungs- und
Verbindungsmittel

Witterungs-, UV- und temperaturbeständige Ausführung

Höhengerechte Abstimmung mit dem Dachaufbau

Angebotenes Produkt oder System:
Menge: 90,000 lfm

**01.03.0050 Zulage zu Dachrandabschluss - EIndichtung**
*** Bedarfsposition ohne GB
Zulage bei Ausführung der Dachfläche mit zusätzlichen
Abdichtungsbahnen für das:

- Hochzug der Abdichtungsbahn
- Klemmen oder Anpressen durch das Blendprofil, ggf.
zusätzlich durch Klemmleiste
- Ausführung gemäß den Vorgaben der Flachdachrichtlinie
bzw. DIN 18531
Menge: 90,000 lfm

**01.03.0060 Anschlussbahnen gemäß Hauptabdichtung**
*** Bedarfsposition ohne GB
Liefern und fachgerecht verlegen einer Anschlussbahn
zur Ausbildung von Hochzügen an Dachrändern,
Wandanschlüssen oder aufgehenden Bauteilen,
entsprechend den Anforderungen der DIN 18531 und der
Flachdachrichtlinie.

Bahnart: Abdichtungsbahn gemäß Hauptabdichtung
Menge: 90,000 lfm

**01.03.0070 Innenliegende Kastenrinne**
Liefern und fachgerechter Einbau einer Kastenrinne als
lineares innenliegendes Entwässerungselement,
einschließlich werk- und bauseitiger Vorbereitung der
angrenzenden Flächen sowie vollständiger Einbindung in
die Dachabdichtungsebene.

Die Rinne ist in die Dachfläche zu integrieren und
dient der gezielten Ableitung des Niederschlagswassers
aus dem Dachaufbau in das angeschlossene
Entwässerungssystem. Die Ausführung erfolgt
entsprechend den allgemein anerkannten Regeln der
Technik, der DIN 18531 sowie der Flachdachrichtlinie.

Leistungsumfang:

Rinnenkörper aus verzinktem Stahlblech, Unterseite in
RAL7016

lichte Breite ca. 500_mm, Tiefe ca.100_mm)

Formgebung: flachliegend, rechteckig, werkseitig mit
Längsnähten oder gefalzt
Inkl. der Befestigungsmittel an Sathlkonstruktion
Höhe Rinnenoberkante angepasst an den Dachaufbau

Kompletter Anschluss an angrenzende Dachaufbauten
Menge: 32,500 lfm

**01.03.0080 Zulage zu Kastenrinne - Eindichtung**
*** Bedarfsposition ohne GB
Zulage bei Ausführung der Dachfläche mit zusätzlichen
Abdichtungsbahnen für das:

Eindichtung der Rinne:
- Vollflächige Abdichtung der Rinnenfläche und
Rinnenwangen mit kompatibler Abdichtungsbahn zu
Haupteindichtung
- Übergänge zur Dachabdichtung mit mindestens 100_mm
Überlappung
- Längs- und Eckstöße wasserdicht verschweißen oder
verkleben
- Einbindung des Ablaufstutzens einschließlich
Dichtungskragen und Verstärkungslage
- Alle Materialien UV- und witterungsbeständig

Kompletter Anschluss an angrenzende Dachaufbauten
(z._B. OSB-Platten, Abdichtungslagen, Substratstopp)
Menge: 32,500 lfm

**01.03.0090 Einlaufstutzen**
Ausführung von Entwässerungseinläufen mit dauerhaft
dichtem Anschluss an das Fallrohr in einer
innenliegenden Kastenrinne gemäß den geltenden
DIN-Vorschriften. Die Einläufe sind werkseitig passend
zur Rinnengeometrie auszubilden und mit einem
geeigneten Übergangsstück an die Fallleitungen
anzuschließen. Sicherstellung einer funktionsgerechten
Entwässerung, inkl. aller erforderlichen Dicht- und
Befestigungselemente.
Menge: 5,000 Stck

**01.03.0100 Fallrohre**
Fallrohre in RAL 7016, bis 1m unter Erdreich, liefern
und anbringen
Montage von Fallrohren (z. B. verzinkt oder Edelstahl),
um Regenwasser von der Dachrinne bis ca. 1 m unter das
Erdreich abzuleiten.
Einbau eines Reinigungsstücks für Wartungsarbeiten.
Sicherstellung der Ableitung in eine
Versickerungsanlage oder das Entwässerungssystem.
Menge: 5,000 Stck

#### Abschnitt 01.04 Carport Nr.4: 37,50m x 11,00m (PV-Anlage)

**01.04.0010 22mm OSB/3-Platten auf Trapezblech**
*** Bedarfsposition ohne GB
OSB/3-Platten liefern und auf Trapezdachfläche
schrauben. Besfestigung von unten in die Hochsicken,
mit geeignetem Schraub- oder Nietsystem. Plattenstärke
22mm.
Menge: 415,000 m²

**01.04.0020 Schutz- und Trennlage auf OSB**
*** Bedarfsposition ohne GB
Liefern und verlegen eines mechanisch hoch belastbaren,
verrottungsfesten Schutzvlieses als Trenn- und
Schutzlage zwischen Holzwerkstoffplatte (z._B. OSB/3)
und Abdichtung. Das Vlies muss flächendeckend,
faltenfrei und mit mind. 10_cm Überlappung in
Stoßbereichen verlegt werden.

Angebotenes Produkt oder System:
Menge: 415,000 m²

**01.04.0030 Abdichtung in Bahnen**
*** Bedarfsposition ohne GB
Liefern und fachgerecht verlegen einer
Kunststoff-Dachabdichtungsbahn als flächige,
durchwurzelungsfeste Abdichtungsebene auf vorbereiteten
OSB/3-Trägerplatten gemäß DIN 18531 (nicht genutzte
Dächer) bzw. FLL-Richtlinie für Dachbegrünung.

Die Abdichtung erfolgt auf einer zuvor verlegten
Schutz- und Trennlage (Vlies ≥_300 g/m²) und wird lose
verlegt mit Auflast (Begrünungssystem) oder mechanisch
fixiert gemäß Herstellerangaben.

Die Ausführung muss wind- und wetterbeständig,
dauerhaft wasserdicht sowie wurzelfest nach DIN EN
13948 sein. Überlappungen sind gemäß Herstellervorgabe
zu verschweißen (mind. 8 cm).

Materialeigenschaften:

Kunststoff-Dachbahn (z._B. FPO, ECB, EVA oder TPO)
Dicke: ≥_1,5 mm
Bahnenbreite: ≥_1,0 m
Wurzelfest nach DIN EN 13948

UV- und witterungsbeständig, für dauerhaft bewitterte
Außenbereiche geeignet

Alterungsbeständig, bitumenverträglich (je nach
Material)

Verarbeitung: thermisches Verschweißen oder Klebung
gemäß Herstellervorgabe

Angebotenes Produkt oder System:
Menge: 415,000 m²

**01.04.0040 Dachrandabschluss**
Liefern und fachgerecht montieren eines
Dachrandabschlusses ohne Attika

Ausführung:

Sichtblende: gekantetes Blechprofil mit Abtropfkante in
RAL 7016
- Sichtbare Blendhöhe: ca. 150_mm
- Mit passenden Stoßverbindern, Ecken und Endstücken

Rückhalt-/Montagekonstruktion:
- oder Metallprofil (z._B. verzinktes L- oder U-Profil)
- Befestigung auf tragfähiger Unterkonstruktion

Leistungsumfang:
Lieferung und Montage inkl. aller Befestigungs- und
Verbindungsmittel

Witterungs-, UV- und temperaturbeständige Ausführung

Höhengerechte Abstimmung mit dem Dachaufbau

Angebotenes Produkt oder System:
Menge: 100,000 lfm

**01.04.0050 Zulage zu Dachrandabschluss - EIndichtung**
*** Bedarfsposition ohne GB
Zulage bei Ausführung der Dachfläche mit zusätzlichen
Abdichtungsbahnen für das:

- Hochzug der Abdichtungsbahn
- Klemmen oder Anpressen durch das Blendprofil, ggf.
zusätzlich durch Klemmleiste
- Ausführung gemäß den Vorgaben der Flachdachrichtlinie
bzw. DIN 18531
Menge: 100,000 lfm

**01.04.0060 Anschlussbahnen gemäß Hauptabdichtung**
*** Bedarfsposition ohne GB
Liefern und fachgerecht verlegen einer Anschlussbahn
zur Ausbildung von Hochzügen an Dachrändern,
Wandanschlüssen oder aufgehenden Bauteilen,
entsprechend den Anforderungen der DIN 18531 und der
Flachdachrichtlinie.

Bahnart: Abdichtungsbahn gemäß Hauptabdichtung
Menge: 100,000 lfm

**01.04.0070 Innenliegende Kastenrinne**
Liefern und fachgerechter Einbau einer Kastenrinne als
lineares innenliegendes Entwässerungselement,
einschließlich werk- und bauseitiger Vorbereitung der
angrenzenden Flächen sowie vollständiger Einbindung in
die Dachabdichtungsebene.

Die Rinne ist in die Dachfläche zu integrieren und
dient der gezielten Ableitung des Niederschlagswassers
aus dem Dachaufbau in das angeschlossene
Entwässerungssystem. Die Ausführung erfolgt
entsprechend den allgemein anerkannten Regeln der
Technik, der DIN 18531 sowie der Flachdachrichtlinie.

Leistungsumfang:

Rinnenkörper aus verzinktem Stahlblech, Unterseite in
RAL7016

lichte Breite ca. 500_mm, Tiefe ca.100_mm)

Formgebung: flachliegend, rechteckig, werkseitig mit
Längsnähten oder gefalzt
Inkl. der Befestigungsmittel an Sathlkonstruktion
Höhe Rinnenoberkante angepasst an den Dachaufbau

Kompletter Anschluss an angrenzende Dachaufbauten
Menge: 37,500 lfm

**01.04.0080 Zulage zu Kastenrinne - Eindichtung**
*** Bedarfsposition ohne GB
Zulage bei Ausführung der Dachfläche mit zusätzlichen
Abdichtungsbahnen für das:

Eindichtung der Rinne:
- Vollflächige Abdichtung der Rinnenfläche und
Rinnenwangen mit kompatibler Abdichtungsbahn zu
Haupteindichtung
- Übergänge zur Dachabdichtung mit mindestens 100_mm
Überlappung
- Längs- und Eckstöße wasserdicht verschweißen oder
verkleben
- Einbindung des Ablaufstutzens einschließlich
Dichtungskragen und Verstärkungslage
- Alle Materialien UV- und witterungsbeständig

Kompletter Anschluss an angrenzende Dachaufbauten
(z._B. OSB-Platten, Abdichtungslagen, Substratstopp)
Menge: 37,500 lfm

**01.04.0090 Einlaufstutzen**
Ausführung von Entwässerungseinläufen mit dauerhaft
dichtem Anschluss an das Fallrohr in einer
innenliegenden Kastenrinne gemäß den geltenden
DIN-Vorschriften. Die Einläufe sind werkseitig passend
zur Rinnengeometrie auszubilden und mit einem
geeigneten Übergangsstück an die Fallleitungen
anzuschließen. Sicherstellung einer funktionsgerechten
Entwässerung, inkl. aller erforderlichen Dicht- und
Befestigungselemente.
Menge: 5,000 Stck

**01.04.0100 Fallrohre**
Fallrohre in RAL 7016, bis 1m unter Erdreich, liefern
und anbringen
Montage von Fallrohren (z. B. verzinkt oder Edelstahl),
um Regenwasser von der Dachrinne bis ca. 1 m unter das
Erdreich abzuleiten.
Einbau eines Reinigungsstücks für Wartungsarbeiten.
Sicherstellung der Ableitung in eine
Versickerungsanlage oder das Entwässerungssystem.
Menge: 5,000 Stck

#### Abschnitt 01.05 Stundenlohnarbeiten

*Hinweis*
Der Auftragnehmer ist ohne vorherige Anmeldung u. ohne
vorheriger schriftliche Zustimmung durch den
Auftraggeber (AG) nicht berechtigt Tagelohnarbeiten
auszuführen.
Geleistete Tagelohnarbeiten, die vor Ausführung nicht
schriftlich durch den AG beauftragt/ genehmigt wurden,
werden nicht vergütet.

**01.05.0010 Stundenlohn Facharbeiter**
*** Bedarfsposition ohne GB
Für evtl. erforderliche Arbeiten, die nicht im
Leistungsverzeichnis erfaßt sind und gegen Nachweis zur
Ausführung kommen, werden verrechnet für:
Facharbeiter
Menge: 1,000 h

**01.05.0020 Stundenlohn Helfer**
*** Bedarfsposition ohne GB
Für evtl. erforderliche Arbeiten, die nicht im
Leistungsverzeichnis erfaßt sind und gegen Nachweis zur
Ausführung kommen, werden verrechnet für:  Helfer
Menge: 1,000 h

**01.05.0030**
Menge: 0,000

USt %: 19,00
